# Leistungsverzeichnis
Leistungsbeschreibung (GAEB 90, DA81)
Währung: EUR

## Leistungsverzeichnis
Datum: 19.11.21

**1 TA Spindelheizung TA-Slider 750 / 1250 für TA-FUSION DN 65 bis DN 150**
TA Spindelheizung TA-Slider 750 / 1250
für TA-FUSION DN 65 bis DN 150.

Inklusive Spindelverlängerung und längerer
Befestigungsschrauben.
Temperaturbereich bis -10 Grad C.
Betriebsspannung 24 VAC +/- 10 %,
50/60 Hz +/- 5 %.
Leistung PN etwa 30 W.
Stromaufnahme 1,4 A.
Oberflächentemperatur max. 50 Grad C.

Fabrikat: IMI TA

Art.-Nr. 32204281400
Menge: 1,000 Stck
