# Leistungsverzeichnis
Leistungsbeschreibung (GAEB 90, DA81)
Währung: EUR

## Leistungsverzeichnis
Datum: 19.11.21

**1 PNEUMATEX Druckausdehnungsgefäß, weiß Aquapresso ADF 8.10**
Pneumatex Druckausdehnungsgefaess Aquapresso ADF 8.10,
mit fester
Gasfuellung, Trinkwassersysteme.
Stahl, geschweisst, Farbe Weiß.
Diskusform, Aufhaengelasche zur
einfachen Montage, Montage mit
Anschluss oben und unten.
flowfresh-Volldurchstroemung, immer
frisches Trinkwasser.
airproof-Butylblase, nach EN 13831 und
Pneumatex-Werksnorm, dauerhaft
stabiler Vordruck. alle metallische
wasserberuehrenden Teile aus
Edelstahl. hydrowatch zur
Dichtheitskontrolle der Blase.
CE-baumustergeprueft nach PED2014/68/EU,
Trinkwasserpruefung nach den
Regeln des SVGW, ACS, PZH.
Nennvolumen 8  Liter
Max. zul. Druck 10  bar
Max. zul. Druck Schweiz 10  bar
Min. zul. Druck 0 bar
Vordruck 4 bar
Max. zul. Temperatur 120  C
Min. zul. Temperatur -10 C
Max. zul. Blasentemperatur 70 C
Min. zul. Blasentemperatur 5 C
Nenndurchfluss 0.6 m&sup3/h
Anschluss 2x R 1/2
Durchmesser 345 mm
Hoehe 166 mm
Gewicht leer 4 kg

Fabrikat: IMI Pneumatex

Art.-Nr. 7112000BC
Menge: 1,000 Stck
