# Leistungsverzeichnis
Leistungsbeschreibung (GAEB 90, DA81)
Währung: EUR

## Leistungsverzeichnis
Datum: 19.11.21

**1 PNEUMATEX Druckausdehnungsgefäß Aquapresso AUF 300.10**
Pneumatex Druckausdehnungsgefaess Aquapresso AUF
300.10, mit fester
Gasfuellung, Trinkwassersysteme.
Stahl, geschweisst, Farbe Beryllium.
schlanke, zylindrische Bauform,
Fussring fuer stehende Montage und
einfachen Transport.
flowfresh-Volldurchstroemung, immer
frisches Trinkwasser.
airproof-Butylblase, nach EN 13831 und
Pneumatex-Werksnorm, dauerhaft
stabiler Vordruck. alle metallische
wasserberuehrenden Teile aus
Edelstahl. hydrowatch zur
Dichtheitskontrolle der Blase und
endoskopische Besichtigungsoeffnung
fuer innere Pruefungen.
CE-baumustergeprueft nach PED2014/68/EU,
Trinkwasserpruefung nach den
Regeln des SVGW, ACS, PZH.
Nennvolumen 300  Liter
Max. zul. Druck 10  bar
Max. zul. Druck Schweiz 10  bar
Min. zul. Druck 0 bar
Vordruck 4 bar
Max. zul. Temperatur 120 C
Min. zul. Temperatur -10 C
Max. zul. Blasentemperatur 70 C
Min. zul. Blasentemperatur 5 C
Nenndurchfluss 7.3  m&sup3/h
Anschluss 2x R 1 1/4
Durchmesser 560 mm
Hoehe 1495 mm
Gewicht leer 63 kg

Fabrikat: IMI Pneumatex

Art.-Nr. 7112009
Menge: 1,000 Stck
