# Leistungsverzeichnis
Leistungsbeschreibung (GAEB 90, DA81)
Währung: EUR

## Leistungsverzeichnis
Datum: 19.11.21

**1 TA Absperrklappe mit Stellantrieb BR12WT DN 200, Zwischenflanschklappe, M180/230**
TA Absperrklappe mit Stellantrieb.
Einfache Montage durch
Befestigungsaugen. Zentrierte Klappe.
Handbetrieb durch Handhebel.
Anzeige der Drehrichtung.
Für kaltes oder heißes Wasser in
Industriesystemen, Wasser
mit Frostschutz- oder
Korrosionsschutzmittelzusätzen
(bis ca. 50%): Glykol, Glyzerin, Ethylen
Glykol, Propyläen Glykol, Monoethylen,
Ethanol Methylalkohol, Antifrogen N/L.
Funktionen Regeln, Absperren.
Leckrate nach EN 1349 - Sitzleckage
VI G1 (dichtschließend).
Gehäuse aus Grauguss GG25. Sitzring aus EPDM. Klappe
aus Stahlguss GGG-40
EN-JS1030 mit Nylon11 Beschichtung.
Spindel aus CrNi-Stahl 1.4405.
Spindelabdichtung aus EPDM.
Oberflächenbehandlung: Rote Polyester
Pulverbeschichtung. Durchflussrichtung
Bidirektional. Baulänge face to face gemäß EN 558-1
Basisbaureihe 20.
Anschluss für Stellantriebe:
F07/F10 entsprechend EN ISO 5211.
Max. Betriebstemperatur: 110 C
Min. Betriebstemperatur: -10 C

Stellantrieb M180/230:
Laufzeit bei 50 Hz/90 Grad: 130s.
Drehmoment 80 Nm.
Betriebsspannung 230 VAC +6% -10%.
Frequenz 50/60 Hz +/-5%.
Leistungsaufnahme 26 VA.
Stellsignal 3-punkt.

Ausführung: BR12WT
mit Stellantrieb M180/230
Dimension: DN 200
Typ: Zwischenflanschklappe
Nenndruck PN 6 - PN 16

Fabrikat: IMI TA

Art.-Nr. 32203051518
Menge: 1,000 Stck
