# Leistungsverzeichnis
Leistungsbeschreibung (GAEB 90, DA81)
Währung: EUR

## Leistungsverzeichnis
Datum: 19.11.21

**1 TA 3-Weg-Zonenregelventil CV316 MZ PN 16 DN 15, G 1/2, kvs 1,0 m3/h**
TA Zonenregelventil CV 316 MZ
3-Weg-Misch- oder ON/OFF-Umschaltventil für den Einsatz
als Zonen- oder Raumtemperaturregelventil.
Charakteristik: A-AB gleichprozentig, B-AB linear.
Gehäuse aus Messing mit Außen- gewinde G 1/2 gemäß ISO
228. Spindel aus nichtrostendem, austenitischen
Chrom-Nickel-Stahl. Höchsthub des Regelventils 6,5 mm.
Stellverhältnis >=30:1.
Spindel Abdichtung: O-Ringe EPDM
Betriebstemperatur:
0 Grd. C bis +120 Grd. C. Nenndruck PN 16.
Kvs-Wert: 1,0 m3/h
Fabrikat: IMI TA
Ausführung: DN 15

Art.-Nr. 60381415
Menge: 1,000 Stck
