# Leistungsverzeichnis
Leistungsbeschreibung (GAEB 90, DA81)
Währung: EUR

## Leistungsverzeichnis
Datum: 19.11.21

**1 PNEUMATEX Erweiterungsgefäß Compresso CG 300.6 E**
Pneumatex Erweiterungsgefaess CG 300.6 E,
Druckhaltesysteme
mit Kompressoren, Heiz-, Solar- und
Kuehlwassersysteme. Stahl,
geschweisst, Farbe Beryllium. Fuesse
fuer stehende Montage, inklusive
Montageset zur luftseitigen Verbindung
der Gefaesse und Kappenabsperrhahn
fuer den wasserseitigen Anschluss mit
Kugelhahn zur schnellen Entleerung.
airproof-Butylblase, nach EN 13831 und
Pneumatex-Werksnorm, tauschbar,
sicherer Schutz des Ausdehnungswassers
vor Sauerstoff. Blase oben
entlueftbar, Gefaess unten mit
Kondensatablass, korrosionsschuetzende
Innenbeschichtung fuer minimalsten
Blasenverschleiss.
Frostschutzmittelzusatz bis 50%. zwei
Flanschoeffnungen fuer innere
Pruefungen. CE-baumustergeprueft nach
PED2014/68/EU. 5 Jahre
Gewaehrleistung auf die
airproof-Butylblase.
Nennvolumen 300 Liter
Max. zul. Druck 6 bar
Max. zul. Druck Schweiz 6 bar
Min. zul. Druck 0 bar
Max. zul. Temperatur 120 C
Min. zul. Temperatur -10 C
Max. zul. Blasentemperatur 70 C
Min. zul. Blasentemperatur 5 C
Anschluss Rp 1
Anschluss Entwaesserung G 3/4
Durchmesser 500 mm
Hoehe 1944 mm
Gewicht leer 140 kg

Fabrikat: IMI Pneumatex

Art.-Nr. 7122006
Menge: 1,000 Stck
