# Leistungsverzeichnis
Leistungsbeschreibung (GAEB 90, DA81)
Währung: EUR

## Leistungsverzeichnis
Datum: 19.11.21

**1 TA Differenzdruckregler DKH 512 PN 25 DN 25/32, G1 1/4, 15 kPa, kvs 6,0 m3/h**
TA Differenzdruckregler DKH 512
Kompakter Durchfluss- und Differenzdruckregler für
Fernwärmestationen, Zentralheizungs- und Kälteanlagen
und Anlagen mit variabler Durchflussmenge.
Durch elektrophoretische Beschichtung des
Spärogussgehäuses EN-GJS-400 gegen Korrosion geschützt.
Mit Innengewinde
G 1 1/4. Kapillarrohr (D:6)
1200 mm mit Druckkupplung 1/4 enthalten. Flansche
(optional) gemäß EN-1092-2:1997, Typ 16.
Mit 2 Inlineventilen zur minimalen Geräuschentwicklung.
Membranen und Dichtungen aus EPDM. Schließt bei
zunehmendem Durchfluss oder Differenzdruck. Manuelle
Absperrfunktion.
Max. Differenzdruck
1600 kPa = 16 bar.
Differenzdruck fest eingestellt auf 15 kPa.
Betriebstemperatur
-10 Grd. C bis +150 Grd. C. Nenndruck PN 25.
Druckabfall in der Drossel: 40 kPa
Kvs-Wert: 6,0 m3/h
Fabrikat: IMI TA
Ausführung: DN 25/32

Art.-Nr. 52757425
Menge: 1,000 Stck
