# Leistungsverzeichnis
Leistungsbeschreibung (GAEB 90, DA81)
Währung: EUR

## Leistungsverzeichnis
Datum: 19.11.21

**1 HEIMEIER Heizkreisvert. Dynacon Eclipse autom. Durchflussregler, 9 Heizkreise**
IMI HEIMEIER Dynacon Eclipse
Fußboden-Heizkreisverteiler.
Automatischer hydraulischer Abgleich
durch integrierte Durchflussregler in
den Thermostat-Oberteilen im Rücklauf.
Der Durchfluss kann pro Heizkreis von
30 bis 300 l/h stufenlos eingestellt
werden. Durchflussanzeige pro Heizkreis
zur Funktionskontrolle im Vorlauf.
Thermostat-Oberteile mit Anschluss
M30x1,5. Passend für alle IMI HEIMEIER
Stellantriebe. Verteiler aus Edelstahl
mit Überwurfmutter 1", flachdichtender
Anschluss. Stutzenabstand 50 mm.
Füll-, Entleer-, Spül- und
Entlüftungsvorrichtung mit 3/4"
Schlauchanschluss. Wandhalter mit
Schrauben.
Rohranschlüsse 3/4" Eurokonus, passend
für Klemmverschraubungen.
Max. Differenzdruck 60 kPa
Min. Differenzdruck:
30 - 150 l/h = 17 kPa
150 - 300 l/h = 25 kPa
Nenndruck PN 6.
Max. Betriebstemperatur: 70 C
Min. Betriebstemperatur: -5 C

Fabrikat: IMI Heimeier
Typ: Dynacon Eclipse
Ausführung: 9 Heizkreise

Art.-Nr. 9340-09.800
Menge: 1,000 Stck
