# Leistungsverzeichnis
Leistungsbeschreibung (GAEB 90, DA81)
Währung: EUR

## Leistungsverzeichnis
Datum: 19.11.21

**1 HEIMEIER Elektroth. Stellantrieb 24 V mit Hilfsschalter, NC, Kabel 1 m fest**
HEIMEIER Elektroth. Stellantrieb 24 V
mit Hilfsschalter, NC.
Max. Schaltstrom Hilfsschalter:
Typ 24 V: 3 (1) A.
Hub: 4 mm.
Gewinde für Ventilanschluss:
IMI Heimeier M 30x1,5 durch beiliegenden Adapter.
Stellkraft: 100 N.
Kabellänge: 1 m fest.
Anschlusskabel: 4 x 0,75 mm2.

Fabrikat:  IMI Heimeier

Art.-Nr.  4988-03.000
Menge: 1,000 Stck
