# Leistungsverzeichnis
Leistungsbeschreibung (GAEB 90, DA81)
Währung: EUR

## Leistungsverzeichnis
Datum: 19.11.21

**1 HEIMEIER Verteiler für E-Z-System für Einrohr- und Zweirohrheizungsanlagen**
HEIMEIER E-Z Verteiler
Gehäuse aus korrosionsbeständigem, entzinkungsfreiem Rotguß, vernickelt.
Stufenlose Einstellung des Massenstromes
durch Regulierteller von 30 % bis 60 %,
werksseitig 35 %. Auf Zweirohrbetrieb
umstellbar. Vor- und Rücklauf absperrbar. Integrierte Schwerkraftbremse. An-
schluß Außengewinde G 3/4, in Verbindung
mit Klemmverschraubungen für Kunststoff-
oder Kupfer-, Präzisionsstahl- oder Verbundrohr.
Zul. Betriebstemperatur TB 120 Grd. C.
Zul. Betriebsüberdruck PB 10 bar.
Fabrikat:  IMI Heimeier
Typ:  E-Z System
Nennweite:  DN 15 (1/2)"
Art.-Nr.  3891-02.000
Menge: 1,000 Stck
