# Leistungsverzeichnis
Leistungsbeschreibung (GAEB 90, DA81)
Währung: EUR

## Leistungsverzeichnis
Datum: 19.11.21

**1 TA Thermischer Stellantrieb EMO T, NC 24V/0,8m, halogenfrei**
TA Thermischer Stellantrieb
als Zweipunktantrieb.
Passend auf alle Heimeier Thermostat-
Ventilunterteile, Dreiwegeventile und TA
TBV-C/TA-COMPACT Ventile.
CE-zertifiziert. Weißes Gehäuse, RAL 9016, aus
hitzebeständigem schlagfestem Kunststoff.
Schutzisoliert entsprechend Schutzklasse II. Schutzart
IP 54.
Rundum sichtbare Stellungsanzeige.
Hub 4,7 mm. Stellkraft 125 N.
Betriebsspannung:  24 V AC/DC
(+ 25% / -20 %)
Frequenz  0 bis 60 Hz
Leistungsaufnahme:  2 W(VA)
Dauerbetrieb
Einschaltphase:  6 W(VA)
Schließ-/Öffnungszeiten:  ca. 4 min
Anschlußkabel
Länge fest 0,8 m,
2 x 0,75 mm2
Umgebungstemperatur:  -5 bis 50 Gr.C
Mediumtemperatur:  max. 120 Gr.C
Lagertemperatur:  -25 bis +70 Gr.C

Fabrikat:  IMI TA

Typ:  EMO T /  24 V
Stromlos geschlossen (NC)
Mit halogenfreiem Kabel

Art.-Nr.  32204140058
Menge: 1,000 Stck
