# Leistungsverzeichnis
Leistungsbeschreibung (GAEB 90, DA81)
Währung: EUR

## Leistungsverzeichnis
Datum: 19.11.21

**1 HEIMEIER Thermostat-Ventilunterteil Eclipse, Durchgang, verkürzt, DN 15**
HEIMEIER Thermostat-Ventilunterteil
mit "automatischer Durchflussregelung".
KEYMARK-zertifiziert, geprüft nach
DIN EN 215. Mit verkürzten Baumaßen.
Gehäuse aus Messing, vernickelt.
Mit Niro-Stahlspindel und doppelter
O-Ring-Abdichtung. Der Durchfluss ist
von 10 bis 150 l/h stufenlos
einstellbar. Der eingestellte Durchfluss
wird nicht überschritten. Das Ventil
regelt den Durchfluss unabhängig vom
Differenzdruck. Voreinstellung mit
Einstellschlüssel oder Maulschlüssel
SW 11. Die Einstellwerte sind
stirnseitig und seitlich ablesbar.
Das komplette Thermostat-Oberteil kann
mit dem IMI Heimeier-Montagegerät ohne
Entleeren der Anlage ausgewechselt
werden. Das Eclipse Thermostat-Oberteil ist geeignet
für alle Ventilgehäuse mit II+ Kennzeichnung.
Anschluss Innengewinde für Gewinderohr,
oder in Verbindung mit
Klemmverschraubungen für Kupfer- oder
Präzisionsstahlrohr.
Max. Betriebstemperatur 120 Grd. C.
Min. Betriebstemperatur -10 Grd. C.
Zul. Betriebsüberdruck PB 10 bar.
Min. Differenzdruck 10-100 l/h: 10 kPa
Min. Differenzdruck 100-150 l/h: 15 kPa
Max. Differenzdruck 60 kPA.

Fabrikat: IMI Heimeier
Typ: Eclipse
Nennweite: DN 15 (1/2")
Ausführung: Durchgangsform, verkürzt

Art.-Nr. 3462-02.000
Menge: 1,000 Stck
