# Leistungsverzeichnis
Leistungsbeschreibung (GAEB 90, DA81)
Währung: EUR

## Leistungsverzeichnis
Datum: 19.11.21

**1 HEIMEIER Trinkwasserkugelhahn Globo D Innengewinde, DN 15, Rotguss**
HEIMEIER Trinkwasser-Kugelhahn
Gehäuse und Kugel aus korrosionsbeständigem, entzinkungsfreiem Rotguss. DVGW-
geprüft. Gehäuse rohrförmig für
durchlaufende Wärmedämmung. Kugel mit
glattem Durchgang. Wartungsfreie
Spindelabdichtung durch zwei O-Ringe.
Kugelabdichtung durch PTFE-Ringe.
Knebel aus schlagfestem Kunststoff,
Anschläge verdeckt. Knebel auch bei
wärmegedämmten Gehäuse von außen bedienbar. Anschluss Innengewinde für
Gewinderohr.
Zul. Betriebstemperatur TB 120 Grd. C.
Nenndruck PN 16.

Fabrikat:  IMI Heimeier
Typ:  Globo D
Innengewinde
Ausführung:  DN 15

Art.-Nr.  0670-02.000
Menge: 1,000 Stck
