# Leistungsverzeichnis
Leistungsbeschreibung (GAEB 90, DA81)
Währung: EUR

## Leistungsverzeichnis
Datum: 19.11.21

**1 HEIMEIER Heizungskugelhahn Globo H Innengewinde, DN 32, Rotguss**
HEIMEIER Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
Fabrikat:  IMI Heimeier
Typ:  Globo H
Ausführung:  DN 32

Art.-Nr.  0600-05.000
Menge: 1,000 Stck
