# Leistungsverzeichnis
Leistungsbeschreibung (GAEB 90, DA81)
Währung: EUR

## Leistungsverzeichnis
Datum: 19.11.21

**1 HEIMEIER Solarkugelhahn Globo S mit Pumpenanschluss 1" x 1", Rotguss**
HEIMEIER Solarkugelhahn Globo S mit
Pumpenanschluss 1" x 1".
Solar-Kugelhahn aus Rotguss für hohe
Betriebstemperaturen zum Einsatz in Solar, Industrie-
und Fernwärmeanlagen und für andere Anwendungen, die
erhöhte Betriebstemperatur erfordern, wie z. B. bei
Festbrennstoffkesseln. Für die fachgerechte Montage
nebeneinander auf Verteilern geeignet.Gehäuse und Kugel
aus korrosionsbeständigem Rotguss. Kugel mit glattem
Durchgang. Mit Innengewinde. Demontierbarer
Bedienungsknebel aus schlagfestem Kunststoff mit
geringer Ausladung. Knebelanschlag verdeckt, dadurch
keine Verletzungsgefahr.
Wartungsfreie Spindelabdichtung durch zwei O-Ringe aus
EPDM. Kugelabdichtung aus reinem PTFE.
Zulässige Betriebstemperatur
TB 150 C, kurzzeitig bis 170 C.
Nenndruck PN 16.
Kvs-Wert: 25,0 m3/h

Fabrikat: IMI Heimeier
Ausführung: DN 25, mit Pumpenanschluss
1" x 1".

Art.-Nr. 0646-04.000
Menge: 1,000 Stck
