# Leistungsverzeichnis
Leistungsbeschreibung (GAEB 90, DA81)
Währung: EUR

## Leistungsverzeichnis
Datum: 19.11.21

**1 HEIMEIER Thermostat-Ventilunterteil Standard, Durchgang, DN 32, vernickelt**
Heimeier Thermostat-Ventilunterteil
Standard
Gehäuse aus korrosionsbeständigem, entzinkungsfreiem Rotguß. Mit Niro-Stahl-
spindel und doppelter O-Ring-Abdichtung.
Äußerer O-Ring ohne Entleeren der Anlage
auswechselbar. Anschluß Innengewinde für
Gewinderohr.
Zul. Betriebstemperatur TB 120 Grd. C.
Zul. Betriebsüberdruck PB 10 bar.
Niederdruckdampf 110 Grd. C / 0,5 bar.
Fabrikat:  IMI Heimeier
Typ:  Standard
Nennweite:  DN 32 (1 1/4")
Ausführung:  Rotguß vernickelt
Durchgangsform

Art.-Nr.  2202-05.000
Menge: 1,000 Stck
