# Leistungsverzeichnis
Leistungsbeschreibung (GAEB 90, DA81)
Währung: EUR

## Leistungsverzeichnis
Datum: 30.04.19

**1 HEIMEIER UP-Kasten Multibox K-RTL mit Th.-ventil und RTL, weiß RAL 9016**
HEIMEIER Unterputz-Wandeinbaukasten mit
Thermostatventil und Rücklauftemperaturbegrenzer, einschließlich Rahmen,
Abdeckplatte und Befestigungsschienen.
Für die Einzelraumtemperaturregelung und
Rücklauftemperaturbegrenzung von z. B.
kombinierten Fußboden-Radiatorheizungs-
anlagen. Ventilgehäuse aus korrosionsbeständigem Rotguss, einschließlich
Bauschutzkappe und Entlüftungsventil.
Thermostat-Oberteil mit stufenloser
Präzisions-Voreinstellung. Niro-Stahlspindeln mit
doppelter O-Ring-
Abdichtung. Äußere O-Ringe ohne
Entleeren der Anlage auswechselbar.
Thermostat-Kopf K mit Sollwertbereich
6 Grd C bis 28 Grd C. Merkzahl 1-5.
RTL-Fühlerelement mit Sollwertbereich
0 Grd C bis 50 Grd C. Merkzahl 0-5.
Anschluss Außengewinde G 3/4, in
Verbindung mit Klemmverschraubungen für
Kunststoff-, Kupfer-, Präzisionsstahl-
oder Verbundrohr.
Fabrikat:  IMI Heimeier
Typ:  Multibox K-RTL
Einbautiefe:  60 mm
Farbe:  Abdeckplatte und
Thermostat-Kopf K
weiß RAL 9016

Art.-Nr.  9301-00.800
Menge: 1,000 Stck
