# Leistungsverzeichnis
Leistungsbeschreibung (GAEB 90, DA81)
Währung: EUR

## Leistungsverzeichnis
Datum: 30.04.19

**1 HEIMEIER UP-Kasten Multibox K mit Thermostatventil, weiß RAL 9016**
HEIMEIER Unterputz-Wandeinbaukasten mit
Thermostatventil, einschließlich Rahmen,
Abdeckplatte und Befestigungsschienen.
Für die Einzelraumtemperaturregelung von
z. B. Fußbodenheizungen. Ventilgehäuse
aus korrosionsbeständigem Rotguss,
einschließlich Bauschutzkappe, Entlüftungsventil und Absperrspindel. Thermostat-Oberteil mit
stufenloser Präzisions-Voreinstellung und
Niro-Stahlspindel mit doppelter O-Ring-
Abdichtung. Äußerer O-Ring ohne
Entleeren der Anlage auswechselbar.
Thermostat-Kopf K mit Sollwertbereich
6 Grd C bis 28 Grd C. Merkzahl 1-5.
Anschluss Außengewinde G 3/4, in
Verbindung mit Klemmverschraubungen für
Kunststoff-, Kupfer-, Präzisionsstahl-
oder Verbundrohr.
Fabrikat:  IMI Heimeier
Typ:  Multibox K
Einbautiefe:  60 mm
Farbe:  Abdeckplatte und
Thermostat-Kopf K
weiß RAL 9016

Art.-Nr.  9302-00.800
Menge: 1,000 Stck
