# Leistungsverzeichnis
Leistungsbeschreibung (GAEB 90, DA81)
Währung: EUR

## Leistungsverzeichnis
Datum: 19.11.21

**1 TA Überströmregler PM 512 PN 25 DN 40/50, G 1, kvs 30 m3/h**
TA Überströmregler PM 512
Funktionelles Überströmventil für den Einsatz in
variablen Heizungs- und Kälteanlagen.
NBR Membrane und Zusatzfeder die im Falle eines
Membranbruchs das Ventil öffnet. Elektrophoretisch
geschütztes Spärogussgehäuse EN-GJS-400, Membrane und
Dichtungen aus EPDM. Mit Außenge- winde G 2. Optional
mit Flansche gemäß EN-1092-2:1997, Typ 16.
Max. Differenzdruck
1600 kPa = 16 bar.
Einstellbereich 0-16 bar. Betriebstem- peratur -10 Grd.
C bis +100 Grd. C. Nenndruck PN 25.
Kvs-Wert: 30 m3/h
Fabrikat:  TA
Ausführung: DN 40/50

Fabrikat: IMI TA

Art.-Nr.  52766140
Menge: 1,000 Stck
