# Leistungsverzeichnis
Leistungsbeschreibung (GAEB 90, DA81)
Währung: EUR

## Leistungsverzeichnis
Datum: 19.11.21

**1 HEIMEIER Einrohrv. TA RVE, DN 15 (1/2") für unteren Einpunktanschluss**
HEIMEIER RVE Einrohrventil
für Heizkörper mit unterem
Einpunktanschluss. Mittenabstand 35 mm.
Anschluss Innengewinde G 1/2. Tauchrohr
Durchmesser 10 mm. Einschraublänge 33mm.
Thermostat-Kopfgewinde M 30 x 1,5.
Messing vernickelt. Lieferung ohne Heizkörper-Anschlussverschraubung.

Fabrikat:  IMI Heimeier
Best.-Nr.  50683005
Menge: 1,000 Stck
