# Leistungsverzeichnis
Leistungsbeschreibung (GAEB 90, DA81)
Währung: EUR

## Leistungsverzeichnis
Datum: 19.11.21

**1 HEIMEIER Verschraubung Regulux, DN 15 Durchgang, Viega Pressanschluss 15 mm**
HEIMEIER Heizkörper-Rücklauf-
verschraubung
Absperrbare und regulierbare Verschraubung mit Entleerungsmöglichkeit.
Gehäuse aus korrosionsbeständigem,
entzinkungsfreiem Rotguss. Viega
Pressanschluss mit SC-Contur. Mit
Absperrung und Feinstregulierung durch
Doppelkegel, ohne Hubbegrenzung. Keine
Nennweite:  DN 15 (1/2")
Viega Pressanschluss
15 mm mit SC-Contur
Ausführung:  Rotguss vernickelt
Durchgangsform

Fabrikat:  IMI HEIMEIER

Art.-Nr.  0342-15.000
Menge: 1,000 Stck
