# Leistungsverzeichnis
Leistungsbeschreibung (GAEB 90, DA81)
Währung: EUR

## Leistungsverzeichnis
Datum: 19.11.21

**1 HEIMEIER Verschraubung Regulux Durchgangsform, DN 20, Rotguß vernickelt**
HEIMEIER Heizkörper-Rücklauf-
verschraubung
Absperrbare und regulierbare Verschraubung mit Entleerungsmöglichkeit. Gehäuse
aus korrosionsbeständigem, entzinkungsfreiem Rotguß. Einbaumaße nach DIN 3842.
Anschluß Innengewinde für Gewinderohr
oder in Verbindung mit Klemmverschraubungen für Kupfer- oder Präzisionsstahlrohr. Mit Absperrung und Feinstregulierung durch Doppelkegel, ohne Hubbegrenzung. Keine Veränderung der Voreinstellung beim Öffnen bzw. Schließen. Verschlußdeckel flachdichtend. Anschluß für
Entleerungs- und Fülleinrichtung.
Zul. Betriebstemperatur TB 120 Grd. C.
Zul. Betriebsüberdruck PB 10 bar.
Fabrikat:  IMI Heimeier
Typ:  Regulux
Nennweite:  DN 20 (3/4")
Ausführung:  Rotguß vernickelt
Durchgangsform

Art.-Nr.  0352-03.000
Menge: 1,000 Stck
