# Leistungsverzeichnis
Leistungsbeschreibung (GAEB 90, DA81)
Währung: EUR

## Leistungsverzeichnis
Datum: 19.11.21

**1 HEIMEIER Verschraubung Regutec Durchgangsform, DN 10, Rotguss vern.**
HEIMEIER Heizkörper-Rücklaufverschrau-
bung. Absperrbare und regulierbare Verschraubung. Betätigung mit Sechskantstiftschlüssel SW 5. Gehäuse aus korrosionsbeständigem entzinkungsfreiem
Rotguss. Einbaumaße nach DIN 3842
Reihe 1. Abdichtung an Spindel durch
EPDM-O-Ring. Verschlussdeckel metallisch
dichtend. Anschluss Innengewinde für
Gewinderohr oder in Verbindung mit
Klemmverschraubungen für Kupfer- oder
Präzisionsstahlrohr. Zulässige Be-
triebstemperatur TB 120 Grd. C, mit
Verkleidung TB 90 Grd. C. Zulässiger
Betriebsüberdruck PB 10 bar.

Fabrikat:  IMI Heimeier
Typ:  Regutec
Ausführung:  Durchgangsform DN 10 (3/8")

Art.-Nr.  0356-01.000
Menge: 1,000 Stck
