# Leistungsverzeichnis
Leistungsbeschreibung (GAEB 90, DA81)
Währung: EUR

## Leistungsverzeichnis
Datum: 19.11.21

**1 TA Strangregulierventil STAD, PN 25 Innengewinde, DN 25**
TA Strangventil
Strangregulierventil
mit Voreinstellung in Schrägsitzbauweise
für Heizungs-, Klima- und
Industrieanlagen.
Gehäuse und Innengarnitur aus korrosionsbeständigem, entzinkungsresistentem
AMETAL-C. Stufenlose Voreinstellung
durch Hubbegrenzung und digitaler An-
zeige im Handrad, plombierbar. Selbstdichtende Meßnippel (2-fach dichtend)
für Druckverlust bzw. Durchflußmessung.
Alle Bedienungselemente auf der Handradseite. Nichtsteigende Spindel mit abzugsicherem Ventilkegel und O-Ring-Abdich-
tung.
Sitzdichtung: Kegel mit O-Ring aus EPDM.
Anschluß Innengewinde für Gewinderohr.
Betriebstemperatur von - 20 Grd. C bis
+ 120 Grd. C. Nenndruck PN 25.

Fabrikat: IMI TA
Typ: STAD
Ausführung: Innengewinde
ohne Entleeradapter
DN 25 (1")

Art.-Nr. 52851025
Menge: 1,000 Stck
