# Leistungsverzeichnis
Leistungsbeschreibung (GAEB 90, DA81)
Währung: EUR

## Leistungsverzeichnis
Datum: 19.11.21

**1 TA Strangabsperrventil STS, PN 25 DN 40, G1 1/2, kvs 25,4m3/h, Entleerung**
TA Strangabsperrventil STS
Für den Einsatz in HLK Anlagen. Besitzt
einen Messnippel für Diagnosen im
System. Gehäuse, Oberteil, Spindel und
Drosselkegel sind aus
korrosionsbeständigem, entzinkungsfreiem
AMETAL-C. Mit Entleerung.
Mit Innengewinde G 1 1/2, Gewindelänge
nach ISO 7/1.
Sitzdichtung: Kegel mit O-Ring
aus EPDM.
Spindeldichtung: O-Ring aus EPDM.
Betriebstemperatur
-20 Grd. C bis +120 Grd. C.
Nenndruck PN 25.
Kvs-Wert: 25,4 m3/h
Fabrikat: IMI TA
Ausführung: DN 40

Art.-Nr. 52849640
Menge: 1,000 Stck
