# Leistungsverzeichnis
Leistungsbeschreibung (GAEB 90, DA81)
Währung: EUR

## Leistungsverzeichnis
Datum: 19.11.21

**1 PNEUMATEX Sicherheitsventil DSV DSV 15-6.0 SOL, IG/IG, für Solaranlagen**
Pneumatex Sicherheitsventil DSV 15-6.0 SOL
für Solaranlagen, Rotguss,
Absicherung des maximalen Druckes an
Waermeerzeugern,
secuguard-Ausfuehrung, 5 Jahre
Gewaehrleistung, Praezisionsventil
garantiert kleine Öffnungs- und
Schliessdruckdifferenzen,
federbelastet, von Hand anlueftbar,
Federraum durchMembrane geschuetzt,
Heizwassersysteme,
Vollmetallausführung für hohe
Umgebungs- oder Strahlungstemperaturen.
senkrechter Einbau, Eintritt- und
Austrittseite mit Innengewinde,
Austrittseite vergroessert. Einsatz in
Anlagen nach EN 12828, SWKI 93-1,
TÜV Type test approval 2013 SOL EC
type examination SOL TR ZU 032/2013 -
TR ZU 010/2011 SOL.
Ansprechdruck 6 bar
Abblaseleistung - Dampf 50 kW
Kollector 50 m2
Max. zul. Druck 10 bar
Min. zul. Druck 0 bar
Max. zul. Temperatur 160 C
Min. zul. Temperatur -10 C
Anschluss ein G 1/2
Anschluss aus G 3/4

Fabrikat: IMI Pneumatex

Art.-Nr. 30105110460
Menge: 1,000 Stck
