# Leistungsverzeichnis
Leistungsbeschreibung (GAEB 90, DA81)
Währung: EUR

## Leistungsverzeichnis
Datum: 19.11.21

**1 PNEUMATEX Sicherheitsventil DSV DSV 20-5.0 F, IG/IG, für Kühlanlagen**
Pneumatex Sicherheitsventil DSV 20-5.0 F
Rotguss,
Zur Absicherung von Kühlanlagen und
geschlossenen Kühlkreisläufen
Druckbehältern/-systemen für Wasser
und Kühlflüssigkeiten mit bis
zu 100 % Glykolanteil (Die Siedetemperatur des  Mediums bei
Atmosphärendruck darf nicht
erreicht werden).
secuguard-Ausfuehrung, 5 Jahre
Gewaehrleistung, Praezisionsventil
garantiert kleine Öffnungs- und
Schliessdruckdifferenzen,
Federbelastet, von Hand anlüftbar,
Federraum durch Membrane geschützt.
Eintritt- und Austrittseite mit
Innengewinde. Senkrechter Einbau.
Vollmetallausführung. Geeignet
für hohe Umgebungs- oder
Strahlungstemperaturen bis 150 C.
Einsatz in Anlagen nach EN 12828,
SWKI 93-1.
TÜV-Bauteilprüfzeichen 293 F, TR ZU
032/2013 - TR ZU 010/2011.
Ansprechdruck 5 bar
Ausgleichsvolumenstrom 5,7 m3/h
Max. zul. Druck 16 bar
Min. zul. Druck 0 bar
Max. zul. Temperatur 120 C
Min. zul. Temperatur -50 C
Anschluss ein G 3/4
Anschluss aus G 3/4

Fabrikat: IMI Pneumatex

Art.-Nr. 30105120550
Menge: 1,000 Stck
