# Leistungsverzeichnis
Leistungsbeschreibung (GAEB 90, DA81)
Währung: EUR

## Leistungsverzeichnis
Datum: 19.11.21

**1 PNEUMATEX Sicherheitsventil DSV DSV 20-4.5 DGH, IG/IG, Rotguss**
Pneumatex Sicherheitsventil DSV 20-4.5 DGH
Rotguss,
Absicherung des maximalen Druckes an
Waermeerzeugern,
secuguard-Ausfuehrung, 5 Jahre
Gewaehrleistung, Praezisionsventil
garantiert kleine Öffnungs- und
Schliessdruckdifferenzen,
federbelastet, mit Hebel von Hand
anlueftbar, Federraum durch Faltenbalg
geschuetzt, gegendruckkompensiert,
Heizwassersysteme,
Frostschutzmittelzusatz bis 50%.
senkrechter Einbau, Eintritt- und
Austrittseite mit Innengewinde,
Austrittseite vergroessert. Einsatz in
Anlagen nach EN 12828, SWKI 93-1,
CE-bauteilgeprueft nach TRD 721-TÜV SV
xx-665 DGH, PED/DEP 97/23/EC-01 202
111-B-00029.
Ansprechdruck 4,5 bar
Öffnungsdruckdifferenz PSV * 0.1 bar
Schliessdruckdifferenz PSV * 0.1 bar
Abblaseleistung - Dampf 282 kW
Abblaseleistung - Wasser 15600 kW
Max. zul. Druck 25 bar
Min. zul. Druck 0 bar
Max. zul. Temperatur 120 C
Min. zul. Temperatur -10 C
Anschluss ein G 3/4
Anschluss aus G 11/4

Fabrikat: IMI Pneumatex

Art.-Nr. 5362045
Menge: 1,000 Stck
