# Leistungsverzeichnis
Leistungsbeschreibung (GAEB 90, DA81)
Währung: EUR

## Leistungsverzeichnis
Datum: 19.11.21

**1 PNEUMATEX Sicherheitsventil DSV 40-6,5 DGH, GGG, Farbe Beryllium**
Pneumatex Sicherheitsventil DSV 40-6,5 DGH
Sphaeroguss GGG,
Farbe Beryllium, Absicherung des
maximalen Druckes an Waermeerzeugern,
secuguard-Ausfuehrung, 5 Jahre
Gewaehrleistung, Praezisionsventil
garantiert kleine Öffnungs- und
Schliessdruckdifferenzen,
federbelastet, mit Hebel von Hand
anlueftbar, Federraum durch Faltenbalg
geschuetzt, Heizwassersysteme,
Frostschutzmittelzusatz bis 50%.
senkrechter Einbau, Eintritt- und
Austrittseite mit Flanschanschluss,
Austrittseite vergroessert. Einsatz in
Anlagen nach EN 12828, SWKI 93-1,
CE-bauteilgeprueft nach TRD 721-TÜV SV
xx-2007 DGH, PED/DEP 97/23/EC-01202
111-B-06079.
Ansprechdruck 6.5 bar
Öffnungsdruckdifferenz PSV * 0.1 bar
Schliessdruckdifferenz PSV * 0.1 bar
Abblaseleistung - Dampf 1855 kW
Abblaseleistung - Wasser 81000 kW
Max. zul. Druck 16 bar
Min. zul. Druck 0 bar
Max. zul. Temperatur 120 C
Min. zul. Temperatur -10 C
Anschluss ein DN 40
Anschluss aus DN 65

Fabrikat: IMI Pneumatex

Art.-Nr. 5365065
Menge: 1,000 Stck
