# Leistungsverzeichnis
Leistungsbeschreibung (GAEB 90, DA81)
Währung: EUR

## Leistungsverzeichnis
Datum: 19.11.21

**1 TA Absperrventil TA-GAV PN 16, Getriebe DN 350, Flansche, Sphäroguss EN-GJS 1050**
TA Absperrventil TA-GAV mit Getriebe.
Absperrschieber für Heizungs-, Kälte und
Brauchwassersysteme. Für Wasser und
neutrale Flüssigkeiten, Wasser-Glykol-
Gemische. Spindel nicht steigend.
Gehäuse und Oberteil aus Sphäroguss
EN-GJS 1050. Keil und Handrad aus
Sphäroguss EN-JS 1050, Handrad mit EPDM
Ummantelung. Spndel aus Edelstahl BS970
420S37. Spindelführung aus Messing
C67400. Spindelmutter aus Bronze C62300.
Getriebe aus Kohlenstoffstahl St3.
O-Ring und Sitzdichtung aus EPDM.
Feste Flansche entsprechend EN 1092-3.
Baulänge nach BS5163.
Farbe blau RAL5015.
Max. Betriebstemperatur 120 Grd. C.
Min. Betriebstemperatur -20 Grd. C.
Kvs-Wert: 1837,7

Nenndruck PN 16
Ausführung: DN 350, mit Getriebe

Fabrikat: IMI TA

Art.-Nr. 42250126296
Menge: 1,000 Stck
