# Leistungsverzeichnis
Leistungsbeschreibung (GAEB 90, DA81)
Währung: EUR

## Leistungsverzeichnis
Datum: 19.11.21

**1 TA Stellmotor TA-MC55/24 für KTH/KTM, KT 50, TA-FUSION C-/P, 3-Punkt, Auf/Zu**
TA MC55 Stellmotor für KTH/KTM,
KT 50, CV216 RGA, CV206/216 GG, CV306/316 GG (DN
15-50).

Montage auf TA-FUSION C-/P (DN 32-80) und KTM 512 (DN
65-125) nur mit entspr. Adaptern.

Stellantrieb: TA-MC55
Hub: 20mm
Stellkraft: 600N
Versorgungsspannung: 24 V AC/DC +- 10%
Eingangssignal: 0(2)-10 V (DC), 0(4)- 20mA
Stellzeit: 5 s/mm umstellbar auf 9 s/mm
Schutzklasse: IP54 (IP30 manuelle Bedienung)

Fabrikat: IMI TA

Artikel-Nr.: 61055001
Menge: 1,000 Stck
