# Leistungsverzeichnis
Leistungsbeschreibung (GAEB 90, DA81)
Währung: EUR

## Leistungsverzeichnis
Datum: 19.11.21

**1 TA Regel- u. Regulierventil TA-Modulator druckunabh., DN50, G 2 1/2, PN16, 400kPA**
TA-Modulator druckunabhängiges Regel- und
Regulierventil mit integriertem Differenzdruckregler.
Für den Einsatz mit stetigen TA-Slider 500
Stellantrieben mit automatischer Huberkennung. Geeignet
als Durchflussbegrenzer ohne Stellantrieb.
Durchflusseinstellung und Regelung am
Thermostat-Oberteil ohne Werkzeug. Stufenlose
Durchflusseinstellung von 100% nach 0%. Einstellwert,
Ventiltyp und Ventilgröße von Oben sichtbar.
15 mm Hub, begrenzt durch
Durchflussbegrenzung. Mit 2 Messnippeln zur Messung
von: Durchfluss, Temperatur, Druckverlust und
verfügbarer Differenzdruck von der Pumpe. Zur Messung
der anstehenden Pumpenförderhöhe kann per Messnippel
der eingebaute Dp-Regler durch einen Bypass umgangen
werden. Absperrfunktion mit Handrad für
Durchflusseinstellung. Zugang zu Messnippeln und
Durchflusseinstellung auf der Stellantrieb-Seite.
Einbau in allen Montagelagen möglich. Auch mit dem
Stellantrieb nach unten. Leckrate <= 0,01% des
maximalen Durchlusses bei der höchsten Einstellung
(Klasse IV nach EN 60534-4). Gehäuse aus
entzinkungsresistentem Ametal. Außengewinde G 2 1/2
nach ISO 228.
Max. Durchfluss: 11200 l/h.
Max. Differenzdruck 400 kPa.
Min. Differenzdruck 30 kPa.
Betriebstemperatur von
-10 Grd. C. bis +90 Grd. C.
Nenndruck PN 16.
Fabrikat: IMI TA
Ausführung: DN 50

Art.-Nr. 52164350
Menge: 1,000 Stck
