# Leistungsverzeichnis
Leistungsbeschreibung (GAEB 90, DA81)
Währung: EUR

## Leistungsverzeichnis
Datum: 19.11.21

**1 TA Strangventil TA-Multi Set 2, DN 20 Handrad, Entleerung, Globo H, Rotguss**
IMI TA Multi Set 2 mit
Strangregulierventil und Globo H
Kugelhahn mit Entleerung als
Strangabsperrventil.

TA-Multi Set 2 besteht aus:

- TA-Multi Basisventil als
Strangregulierventil.

- Voreinstell- und Absperrhandrad mit
stufenloser und begrenzbarer
Voreinstellung. Kunststoff, schwarz.
Geeignet für IMI HEIMEIER Partner-Clips
bzw. Color-Clips, z.B. blau, rot zur
Markierung von Vorlauf und
Rücklauf.

- 2 Füll- und Entleerungskugelhähnen zur
Entleerung und Differenzdruck- bzw.
Durchflussmessung.

- Globo H Kugelhahn mit Entleerung als
Strangabsperrventil.

Alle Bedienelemente beim Basisventil
befinden sich auf der Handradseite.
Mit druckentlastetem Ventilkegel.
Dadurch geeignet für den Einsatz bei
höheren Differenzdrücken. TA-Multi ist
durch den Anschluss M30x1,5 außerdem
geeignet für die Montage von
Differenzdruckregler, Thermostat-Kopf,
Rücklauftemperaturbegrenzer oder
Stellantrieb.

Gehäuse aus korrosionsbeständigem,
entzinkungsfreiem Rotguss.
Zul. Betriebstemperatur TB 120 Grd. C.
Nenndruck PN 16.

Fabrikat: IMI TA
Typ: TA-Multi Set 2
Nennweite: DN 20
Ausführung: Innengewinde
R 3/4 x R 3/4

Art.-Nr. 5850-03.800
Menge: 1,000 Stck
