# Leistungsverzeichnis
Leistungsbeschreibung (GAEB 90, DA81)
Währung: EUR

## Leistungsverzeichnis
Datum: 19.11.21

**1 TA Stellantrieb TA-Slider1250, 100-240V stetig, 0(2)-10 VDC, 3-Punkt, 2-Punkt**
TA Elektromotorischer, digital
konfigurierbarer Push/Pull-
Stellantrieb. Für Ventile TA-FUSION-C
DN100-150, KTM 512 DN80-125, KTM 50
DN100-200. Ventilanschluss m. zwei
M8-Schrauben am Ventil und per
Schnellverbindung an der Spindel.
Mit einem Smartphone können via
Bluetooth und TA-Dongle alle
Einstellungen individuell angepasst
werden. Frei konfigurierbar. In mehr als
200 Einstelloptionen können Ein- u.
Ausgangssignale, Digitaleingang, Relais,
Charakteristik und viele weitere
Parameter konfiguriert werden.
Diagnosemöglichkeiten durch Aufzeichnung
der letzten 10 Fehler.
Funktionen: Stetige Regelung, 3-Punkt,
2-Punkt, Handbetätigung, Autom.
Hubanpassung, Anzeige von Betriebsart,
Status u. Position, VDC-Ausgangssignal,
Einstellbare Hubbegrenzung,
Ventilblockierschutz, Ventilblockage
Erkennung, Sicherheitsstellung im
Fehlerfall, Diagnose-/Protokollfunktion.
Schutzart IP 54. Schutzklasse I.
CE-zertifiziert.

Spannungsversorgung:
100-240 VAC +/-10%.
Frequenz 50/60 Hz +/-3Hz.
Leistungsaufnahme:
Betrieb: <14,2VA(VAC)
Standby: <1,8VA(VAC)
Eingangssignal:
0(2)-10 VDC, Ri 47kOhm.
Empfindlichkeit einstellbar zw. 0,1 und
0,5VDC. 0,33Hz Tiefpassfilter.
0(4)-20mA Ri 500Ohm.
Proportional:
0-10, 10-0, 2-10, 10-2VDC
0-20, 20-0, 4-20, 20-4mA
Proportional/Split-Range:
0-5, 5-0, 5-10, 10-5 VDC
0-4,5, 4,5-0, 5,5-10, 10-5,5VDC
2-6, 6-2, 6-10, 10-6 VDC
0-10, 10-0, 10-20, 20-10mA
4-12, 12-4, 12-20, 20-12mA
Ausgangssignal:
0(2)-10VDC, max. 8mA, min. 1.25kOhm.
Charakteristik:
Linear, EQM 0,25 und invers EQM 0,25.
Stellgeschwindigkeit:
3, 4, 6, 8, 12 oder 16s/mm
Stellkraft: 1250N
Temperatur:
Medientemperatur: 0 bis +120 Grad C
Betriebsbedingungen: 0 bis +50 Grad C
Lagerbedingungen: -20 bis +70 Grad C
Farben:
Orange RAL 2011, grau RAL 7043.

Typ: TA-Slider 1250
Ausführung: 100-240 VAC

Fabrikat: IMI TA

Art.-Nr. 32222740110
Menge: 1,000 Stck
