# Leistungsverzeichnis
Leistungsbeschreibung (GAEB 90, DA81)
Währung: EUR

## Leistungsverzeichnis
Datum: 19.11.21

**1 TA motorischer Stellantrieb TA-Slider160 BACnet, stetig, 0(2)-10 VDC**
TA Elektromotorischer, Digital
konfigurierbarer stetiger Push-
Stellantrieb für Bus-Kommunikation
mit BACnet MS/TP. Viele
Einstellmöglichkeiten. Frei
programmierbarer Digitaleingang, Relais
und einstellbarer max. Ventilhub für
hydronische Regelungen und hydraulischen
Abgleich. CE-zertifiiziert.
Schutzart IP 54, in allen Richtungen.
Schutzklasse III.

Funktionen:
Stetige Regelung, Handbetätigung,
Hubanpassung, Anzeige von Betriebsart,
Status und Position, Einstellbare
Hubbegrenzung, Ventilblockierschutz,
Ventilblockage Erkennung,
Sicherheitsstellung im Fehlerfall,
Diagnose-/Protokollfunktion.
1 Digitaleingang, max. 100 Ohm,
Kabel max. 10m lang bzw. geschirmt.
1 Anschluss f. Pt1000 Temperaturfühler.

Spannungsversorgung: 24VAC/VDC +/-15%.
Frequenz 50/60Hz +/-3Hz.
Leistungsaufnahme:
Betrieb: <1,5VA(VAC), <1,0W(VDC)
Standby: <1,2VA(VAC), <0,75W(VDC)

Eingangssignal:
BACnet oder Hybrid Modus,
0(2)-10VDC, Ri 47Ohm.
Hysterese des Eingangssignales
einstellbar zw. 0,1 und 0,5VDC.
0,33 Hz Tiefpassfilter.
Stetig:
0-10, 10-0, 2-10 oder 10-2VDC.
Stetig/Split-Range:
0-5, 5-0, 5-10 oder 10-5VDC.
0-4,5, 4,5-0, 5,5-10 oder 10-5,5VDC.
2-6, 6-2, 6-10 oder 10-6 VDC.
Stetig/Dual-Range (für Change-Over):
0-3,3 / 6,7-10 VDC oder
2-4,7 / 7,3-10 VDC.
Werkseinstellung: Über BACnet.
Hybrid Modus: voreingestelltes stetiges
Regelsignal 0-10 VDC.
Ausgangssignal: Über BACnet.
Charakteristik:
Linear, EQM 0,25/invers EQM 0,25.
Werkseinst.: Linear.
Stellgeschw.: 10 s/mm
Stellkraft: 160/200 N, Selbsteinstellend
für IMI Hydronic Engineering Ventile.
Medientemp.: max. 120 Grad C
Betriebsbedingungen: 0 - +50 Grad C
Lagerbedingungen: -20 - +70 Grad C
Hub: 6,9mm, Automatische
Ventilhuberkennung (Hubanpassung).
Farben: Weiß RAL 9016, grau RAL 7047.

Ventilanschluss: M30x1,5, Rändelmutter.

Steckerfertige Anschlusskabel als
Zubehör.

Typ: TA-Slider 160 BACnet

Fabrikat: IMI TA

Art.-Nr. 32222413011
Menge: 1,000 Stck
