# Leistungsverzeichnis
Leistungsbeschreibung (GAEB 90, DA81)
Währung: EUR

## Leistungsverzeichnis
Datum: 19.11.21

**1 TA motor. Stellantrieb TA-Slider500 Plus stetig, 0(2)-10 VDC, 1 m halogenfrei**
TA Elektromotorischer, digital
konfigurierbarer stetiger Push/Pull-
Antrieb. Per Smartphone können via Bluetooth/TA-Dongle
alle
Einstellungen angepasst werden. In mehr als 200
Einstelloptionen können Ein- u.
Ausgangssig., Digitaleing., Relais,
Charakteristik u. weitere
Parameter konfiguriert werden.
Diagnosemögl., Aufzeichnung d. letzten 10 Fehler.
Schnelles vervielfältigen v.
Parametereinst. m. TA-Dongle f. Baugl. Antriebe.
Funktionen: Stetige Regelung,
Handbetätigung, Autom. Hubanpassung, Anzeige
Betriebsart, Status, Pos., Einstellb. Hubbegr.,
Ventilblockierschutz, Ventilblockage Erk.,
Sicherheitsst. im Fehlerfall u.
Diagnose-/Protokollfunktion.
1 Digitaleing., max.100Ohm, Kabel max. 10m bzw.
geschirmt.
1 Relais, max. 5A, 30VDC/250 VAC b. ohmscher Last.
Ausgangssign..
CE-zert.. Schutzart IP54, in
a. Richtungen. Schutzkl. III.

Spannungsvers.: 24VAC/VDC +/-15%.
Frequenz 50/60Hz +/-3Hz
Leistungsaufn.:
Betrieb: <3.2VA(VAC), <1.6W(VDC)
Standby: <1.3VA(VAC), <0.6W(VDC)
Eingangssig.: 0(2)-10VDC, Ri 47kOhm.
Empfindlichk. einstellb. zw. 0,1 u. 0,5VDC. 0,33Hz
Tiefpassfilter.
Proportional:
0-10, 10-0, 2-10 o. 10-2VDC.
Proport./Split-Range:
0-5, 5-0, 5-10 o. 10-5VDC.
0-4.5, 4.5-0, 5.5-10 o. 10-5.5VDC.
2-6, 6-2, 6-10 od. 10-6VDC.
Proport. dual-range (change-over):
0-3.3/6.7-10VDC,
10-6.7/3.3-0VDC,
2-4.7/7.3-10VDC od.
10-7.3/4.7-2VDC.
Werkseinst.: Proport. 0-10VDC.
Ausgangssignal:
0(2)-10VDC, max. 8mA, min. 1.25kOhm.
Werkseinst.: Proportional 0-10VDC.
Charakteristik: Linear, EQM 0,25 u.
invers EQM 0,25.
Stellgeschw.: 4 od. 6s/mm.
Werkseinst.: 4s/mm.
Stellkraft: 500N.
Temperatur:
Medientemp.: max.120 Grd C
Betriebsbedingungen: 0 bis +50 Grd C
Lagerbedingungen: -20 bis +70 Grd C
Anschlusskabel: M. Adernendhülsen.
Type LiYY, 5x0.25 mm2 u. Type H03VV-F, 3x0.75 mm2.
Hub: 18mm, Autom. Ventilhuberk.
Geräuschpegel: Max. 30dBA
Farben: Weiß RAL9016, grau RAL7047

Typ: TA-Slider 500 Plus
Ausführung: Kabellänge 1 m halogenfrei

Fabrikat: IMI TA

Art.-Nr. 32222510214
Menge: 1,000 Stck
