# Leistungsverzeichnis
Leistungsbeschreibung (GAEB 90, DA81)
Währung: EUR

## Leistungsverzeichnis
Datum: 19.11.21

**1 TA Stellantr. TA-Slider750Plus, 100-240V BACnet MS/TP RS 485**
TA Elektromotorischer, dig.
konfigurierbarer Push/Pull-
Stellantrieb. BACnet MS/TP RS 485.
Für Ventile TA-Modulator DN65-80,
TA-FUSION-C/P DN32-150, KTM 512 DN65,
CV 216/316 RGA DN15-50,
CV 206/306 GG DN15-50, DN65 (20mm Hub).
Per Smartphone können via Bluetooth u.
TA-Dongle alle Einst. angepasst
werden. In mehr als 200 Einstelloptionen
können Ein- u. Ausgangssign.,
Digitaleing., Relais, Charakteristik u.
weitere Param. konfiguriert werden.
Diagnosemöglichk. d. Aufzeichnung
der letzten 10 Fehler.
Funktionen: Stetige Regelung, 3-Punkt,
2-Punkt, Handbetätigung, Auto. Hubanp.,
Anz. Betriebsart, Status u. Pos., VDC-
Ausgangssignal, Einstellb.
Hubbegrenzung, Ventilblockierschutz,
Ventilblockage Erk., Sicherheitsstellung
im Fehlerfall,
Diagn.-/Protokollfunktion.
Mit optionaler BUS-Platine für Bacnet.
Schutzart IP54. Schutzkl. I.
CE-zert.
Spannungsvers.:
100-240 VAC +/-10 %.
Frequenz 50/60Hz +/-3 Hz.
Leistungsaufn.:
Betrieb: <9,7 VA(VAC)
Standby: <1,8 VA(VAC)
Eingangssign.:
0(2)-10VDC, Ri 47kOhm.
Empfindl. einstellbar zw. 0,1 und
0,5VDC. 0,33Hz Tiefpassfilter.
0(4)-20 mA Ri 500 Ohm.
Proportional:
0-10, 10-0, 2-10, 10-2VDC
0-20, 20-0, 4-20, 20-4mA
Proportional/Split-Range:
0-5, 5-0, 5-10, 10-5VDC
0-4,5, 4,5-0, 5,5-10, 10-5,5VDC
2-6, 6-2, 6-10, 10-6VDC
0-10, 10-0, 10-20, 20-10mA
4-12, 12-4, 12-20, 20-12mA
Ausgangssignal zur Stellungsrückmeldung:
0(2)-10VDC, max. 8mA, min.1.25kOhm.
Charakteristik:
Linear, EQM 0,25, invers EQM 0,25.
Stellgeschw.:
3, 4, 6, 8, 12 oder 16s/mm
Stellkraft: 750N
Temperatur:
Medientemperatur: 0 - +120 Grd C
Betriebsbedingungen: 0 - +50 Grd C
Lagerbedingungen: -20 - +70 Grd C
Farben:
Orange RAL2011, grau RAL7043.

Typ: TA-Slider 750 Plus,
100-240V VAC/VDC, BACnet MS/TP RS 485

Fabrikat: IMI TA

Art.-Nr. 32222643210
Menge: 1,000 Stck
