# Leistungsverzeichnis
Leistungsbeschreibung (GAEB 90, DA81)
Währung: EUR

## Leistungsverzeichnis
Datum: 19.11.21

**1 TA Durchgangsregelventil TA-Smart elektron. druckunabh., DN65, PN16, Fl.**
TA-Smart Valve - elektronisch
druckunabhängiges Durchgangsregelventil
(Energieventil) mit einzigartiger
EQM-Charakteristik und höchster
Präzision um Durchfluss-, Temperatur-
und Leistung zu Messen und stetig zu
Regeln. Höchste Genauigkeit auch bei
Wasser-Glykolgemischen und kleinsten
Durchflussmengen.
Regelung (q, P, Position).
Voreinstellung (max./min. q, max. P,
max./min. Position).
Auslesen (q, P, t, delta T, Position).
Handbetätigung (via HyTune App).
Anzeige von Betriebsart, Status und
Position.
Ventilblockierschutz.
Ventilblockage-Erkennung.
Sicherheitsstellung im Fehlerfall.
Diagnosefunktion, Datenerfassung.
Verzögerter Start.

Bestehend aus Regelventil, Stellantrieb,
Ultraschalldurchflussmesser,
PT 1000 Temperaturfühlern.
Kommunikation via BACnet/Modbus
oder Analog Signal. Analogsignal
in VDC oder mA, einstellbar durch
Steckbrücke in der SmartBox.
Parametrierbar über Bussystem oder
per App über Bluetooth.
Optionale Anbindung an die TA Cloud.
Datenlogging bis 13 Monate.

Maximaler Durchfluss (qnom)
29.000 l/h einstellbar.
Kleinster regelbarer Durchfluss 0,5%
qnom.

Spannungsversorgung: 24 VAC/VDC, 50 Hz,
Ansteuerung: Bus,
BACnet IP, BACnet MS/TP,
Modbus TCP, Modbus RTU,
Ansteuerung analog
0-10, 10-0, 2-10 oder 10-2 VDC.
0-20, 20-0, 4-20 oder 20-4 mA.
Wireless: Bluetooth Low Energy BLE,
Ausgangssignal:
0(2)-10 VDC, max. 8 mA
Leistungsverbrauch:
Betrieb: 5,8 W,
Standby: 1,9 W,
Schutzklasse: III,
Schutzart: IP54,
EMC: 2014/30/EU,

Medien: Kalt- und Warmwasser
Wasser oder neutrale Flüssigkeiten,
Wasser-Glykol-Gemische (0-57 %).
Mediumstemperatur: -10 ... +110 Grad C,
Nenndruck: PN 16,
Kennlinie: gleichprozentig,
Leckrate: Leckrate </= 0,02 % von qnom,
bei korrekter Durchflussrichtung.
Klasse IV entsprechend EN 60534-4),

Flansche nach EN-1092-2, Typ 21,
Baulänge nach EN 558, Serie 1,
Kvs-Wert: 50,
Schliessdruck: 6 bar,
Differenzdruck DpVmax:  400 kPa,
Messprinzip:  Ultraschall-Volumen-
strommessung,
Regelgenauigkeit: +/- 5% (von 4 ... 100%
qnom),
Messgenauigkeit Temperaturdifferenz:
+/- 0,15 K, delta T = 10 K,
Ventilgehäuse: Sphäroguss EN-GJS-400-15,
Ventileinsatz: Sphäroguss EN-GJS-400-15
/ MS,
Kegel: Rostfreier Stahl und EPDM O-Ring,
Ventilsitz und Spindel: Rostfreier
Stahl,
Spindeldichtung und O-Ringe: EPDM,
Feder: Rostfreier Stahl,
Kabel: Halogenfrei,

Fabrikat: IMI-TA
Type: TA-Smart DN 65, PN16

Art.Nr: 32223101265
Menge: 1,000 Stck
