# Leistungsverzeichnis
Leistungsbeschreibung (GAEB 90, DA81)
Währung: EUR

## Leistungsverzeichnis
Datum: 19.11.21

**1 TA Kompaktregulierventil TBV PN 16 DN 15, G 1/2, kvs 1,8 m3/h, NF**
TA Kompaktregulierventil TBV
Stetiges Zonenregelventil für Heizungs- und
Kältesystemen mit stabiler Regelung und präziser
Einregulierung. Ventilgehäuse und Nippel bestehen aus
korrosions- beständigem, entzinkungsfreiem AMETAL-C,
Spindel aus tefloniertem AMETAL. Ventileinsatz besteht
aus AMETAL und Polyphenylsulphid, Ventilkegel aus PPS.
Spindeldichtung ist ein O-Ring aus EPDM. Rückstellfeder
aus rostfreiem Stahl. Innengewinde
G 1/2. Normaler Durchfluss.
Betriebstemperatur von
-20 Grd. C. bis +120 Grd. C. Nenndruck PN 16.
Kvs-Wert: 1,8 m3/h
Fabrikat: IMI TA
Ausführung: DN 15

Art.-Nr. 52138115
Menge: 1,000 Stck
