# Leistungsverzeichnis
Leistungsbeschreibung (GAEB 90, DA81)
Währung: EUR

## Leistungsverzeichnis
Datum: 19.11.21

**1 PNEUMATEX Erweiterungsgefäß Transfero TU 200 E**
Pneumatex Erweiterungsgefaess TU 200 E,
Druckhaltessysteme mit Pumpen, Heiz-,
Solar- und Kuehlwassersysteme. Stahl,
geschweisst, Farbe Beryllium. Fussring
fuer stehende Montage, inklusive
Montageset fuer den wasserseitigen
Anschluss, Flexrohr und
Kappenabsperrhahn mit Kugelhahn zur
schnellen Entleerung.
airproof-Butylblase, nach EN 13831 und
Pneumatex-Werksnorm, sicherer Schutz
des Ausdehnungswassers vor Sauerstoff.
Blase oben entlueftbar, Gefaess unten
mit Kondensatablass.
Frostschutzmittelzusatz bis 50%.
endoskopische Besichtigungsoeffnung
fuer innere Pruefungen.
CE-baumustergeprueft nach PED2014/68/EU. 5 Jahre
Gewaehrleistung auf
das Gefaess.
Nennvolumen 200 Liter
Max. zul. Druck 2  bar
Max. zul. Druck Schweiz 2  bar
Min. zul. Druck 0 bar
Max. zul. Temperatur 120  C
Min. zul. Temperatur -10 C
Max. zul. Blasentemperatur 70 C
Min. zul. Blasentemperatur 5 C
Anschluss R 1 1/4
Anschluss Entwaesserung G 3/4
Anschluss Entwaesserung G 3/4
Durchmesser 500 mm
Hoehe 1405 mm
Gewicht leer 33 kg

Fabrikat: IMI Pneumatex

Art.-Nr. 7132000
Menge: 1,000 Stck
