# Leistungsverzeichnis
Leistungsbeschreibung (GAEB 90, DA81)
Währung: EUR

## Leistungsverzeichnis
Datum: 19.11.21

**1 PNEUMATEX Präzisionsdruckhaltung Transfero TV 6.2 EHC Connect**
Pneumatex Transfero TV 6.2 EHC Connect
Präzisionspumpendruckhaltung, +/-0,2bar,
mit Cyclone Vakuumentgasung und
Nachspeisung. Für Heiz-, Solar- und
Kühlwassersysteme.
Kälteisolierung mit Kondenswasserschutz.
2 Pumpen. 1 Überströmventil für
Entgasung und Druckhaltung.
1 Überströmventil für Druckhaltung bei
Spitzenlast. 1 Magnetventil und
1 Wasserzähler für die Nachspeisung.
Fillsafe Nachspeiseüberwachung.
Anschluss für die optionalen Pleno P
BA4R/AB5(R) Nachspeisemodule.
Überwachung der optionalen Pleno Refill
Module zur Aufbereitung des
Nachspeisewassers.
Beleuchtetes 3,5" Farb-TFT Touch-Screen
Display.
Für Anlagen nach EN 12828, SWKI 93-1,
Solarsysteme nach EN 12976, ENV 12977
mit bauseitigem Übertemperaturschutz bei
Stromausfall. Einfache Inbetriebnahme,
Fernzugriff und Fernunterstützung
bei Störungsbehebung. Automatische
Kalibrierung und Schnittstellen für die
Kommunikation mit dem IMI Webserver und
der Gebäudeleittechnik.
Frostschutzmittelzusatz bis 50 %.
Elektroanschlüsse: 1 Anschluss
(inkl. Gegenstecker) für
Versorgungsspannung 230 V.
4 potenzialfreie Ausgänge (NO) für
externe Alarmanzeige (230 V, max. 2 A).
1 Ein-/Ausgang RS 485. 1 Ethernet-RJ45-
Anschluss. 1 USB-Hub-Anschluss.
Schutzart IP 54 nach EN 60529.
Metallbauteile mit Medienkontakt:
C-Stahl, Gusseisen, Edelstahl, AMETAL,
Messing, Rotguss.
Gebaut nach LV-D. 2014/35/EU, EMC-D.
2014/30/EU.
Elektr. Spannung: 1 x 230 V (-/+ 10 %),
50 Hz.
Elektr. Anschlussleistung: 2,2 kW
Arbeitsdruckbereich dpu: 1,5-3,5 bar
Min. zul. Druck, PSmin: -1 bar
Max. zul. Druck, PS: 10 bar
Max. zul. Temperatur, TS: 90 Grad C
Min. zul. Temperatur, TSmin: 0 Grad C
Max. zul. Umgebungstemperatur 40 Grad C
Min. zul. Umgebungstemperatur 5 Grad C
Anschluss Ein G3/4
Anschluss Aus G3/4
Anschluss Nachspeisung G3/4
Anschluss Gefäß G1 1/4
B: 680 mm
H: 920 mm
T: 530 mm

Fabrikat: IMI Pneumatex

Typ: Transfero TV 6.2 EHC Connect

Art.-Nr. 8111551
Menge: 1,000 Stck
