# Leistungsverzeichnis
Leistungsbeschreibung (GAEB 90, DA81)
Währung: EUR

## Leistungsverzeichnis
Datum: 19.11.21

**1 HEIMEIER Thermostat-Ventilunterteil V-exact II, Durchgang, DN 20, vernickelt**
HEIMEIER Thermostat-Ventilunterteil
mit "Voreinstellung".
KEYMARK-zertifiziert, geprüft nach
DIN EN 215. Gehäuse aus korrosionsbeständigem, entzinkungsfreiem Rotguss.
Mit Niro-Stahlspindel und doppelter
O-Ring-Abdichtung. Thermostat-Oberteil
und äußerer O-Ring ohne Entleeren der
Anlage auswechselbar. Mit stufenloser Voreinstellung
und ablesbaren Einstell- werten. Geringste
Durchflusstoleranzen. Voreinstellung mit
Einstellschlüssel.
Großer kv-Wert Bereich.
Anschluss Innengewinde für Gewinderohr, oder in
Verbindung mit Klemmverschrau- bungen für Kupfer- oder
Präzisionsstahl- rohr.
Zul. Betriebstemperatur TB 120 Grd. C.
Zul. Betriebsüberdruck PB 10 bar.
Fabrikat:  IMI Heimeier
Typ:  V-exact II
Nennweite:  DN 20 (3/4")
Ausführung:  Rotguss vernickelt
Durchgangsform

Art.-Nr.  3712-03.000
Menge: 1,000 Stck
