# Leistungsverzeichnis
Leistungsbeschreibung (GAEB 90, DA81)
Währung: EUR

## Leistungsverzeichnis
Datum: 19.11.21

**1 PNEUMATEX Abscheider Zeparo G-Force ZG 300, DN 300, PN16, Flanschanschluss**
IMI Pneumatex automatischer Zyklon-
Abscheider für Mikroblasen, Schmutz und
Magnetit Zeparo G-Force.
Ausführung Dirt, mit Cyclone
Abscheidetechnologie, für Heiz-, Solar-
und Kühlwassersysteme,
Frostschutzmittelzusatz bis 50%.
Einzigartige Cyclone Technologie mit bis
zu 9 mal besserer Abscheideleistung als
herkömmliche Systeme. Abscheidung von
Partikel ab einer Größe von
5 Mikrometer. Wirkungsgrad steigt mit
zunehmender Fließgeschwindigkeit. Kein
Verstopfen wie bei Filtern.
Abgeschiedener Schmutz wird in einer,
mit Platte getrennten Abscheidekammer,
gesammelt. Vorbereitet zum Einbau eines
Magnetstabes. Waagrechter und
senkrechter Einbau. Entschlammungshahn
mit Kappe zum Anschluss eines Schlauchs,
kann in 4 verschiedenen Positionen
montiert werden.

Flansche: DN 300 entsprechend EN 1092-1
Gehäuse: Stahl. Farbe Beryllium
Max.zul. Druck: 16 bar
Max. Temperatur: 110 Grad C
min. Temperatur: -10 Grad C

Hersteller: IMI Pneumatex
Typ: Zeparo G-Force DN 300 PN 16

Art. Nr. 30304111700
Menge: 1,000 Stck
