# Leistungsverzeichnis
Leistungsbeschreibung (GAEB 90, DA81)
Währung: EUR

## Leistungsverzeichnis
Datum: 19.11.21

**1 PNEUMATEX Abscheider Zeparo G-Force W ZG 125 W, DN 125, PN16, Schweißanschluss**
IMI Pneumatex automatischer Zyklon-
Abscheider für Mikroblasen, Schmutz und
Magnetit Zeparo G-Force W.
Ausführung Dirt, mit Cyclone
Abscheidetechnologie, für Heiz-, Solar-
und Kühlwassersysteme,
Frostschutzmittelzusatz bis 50%.
Einzigartige Cyclone Technologie mit
bis zu 9 mal besserer Abscheideleistung
als herkömmliche Systeme. Abscheidung
von Partikel ab einer Größe von
5 Mikrometer. Wirkungsgrad steigt mit
zunehmender Fließgeschwindigkeit. Kein
Verstopfen wie bei Filtern.
Abgeschiedener Schmutz wird in einer,
mit Platte getrennten Abscheidekammer,
gesammelt. Vorbereitet zum Einbau eines
Magnetstabes. Waagrechter und
senkrechter Einbau. Entschlammungshahn
mit Kappe zum Anschluss eines Schlauchs,
kann in 4 verschiedenen Positionen
montiert werden.

Anschluss:: Schweißanschluss
Gehäuse: Stahl. Farbe Beryllium
Max.zul.Druck: 16 bar
Max. Temperatur: 110 Grad C
min. Temperatur: -10 Grad C

Hersteller: IMI Pneumatex
Typ: Zeparo G-Force W DN 125 PN 16

Art. Nr. 30304121300
Menge: 1,000 Stck
