# Leistungsverzeichnis
Leistungsbeschreibung (GAEB 90, DA81)
Währung: EUR

## Leistungsverzeichnis
Datum: 19.11.21

**1 PNEUMATEX Magnet fürZeparo G-Force / ZIO ZGM, DN 200 - DN 300**
IMI Pneumatex Zeparo G-Force Magnet.
Zur nachträglichen Montage in Zeparo
G-Force / ZIO Schlammabscheidern für
Heiz-, Solar- und Kühlsysteme.
T-Stück mit Magnetstab und Tauchhülse
zur verstärkten Magnetitabscheidung.

Max. Temperatur: 110 Grad C

Hersteller: IMI Pneumatex
Typ: Zeparo G-Force / ZIO ZGM
DN 200 - DN 300

Art. Nr. 30305111500
Menge: 1,000 Stck
