# Leistungsverzeichnis
Leistungsbeschreibung (GAEB 90, DA81)
Währung: EUR

## Leistungsverzeichnis
Datum: 19.11.21

**1 PNEUMATEX Abscheider Zeparo ZUD 40**
Pneumatex Abscheider ZUD 40, Ausfuehrung Dirt fuer
Schlammpartikel, Bauart Universal,
Messing, Heiz-, Solar- und
Kuehlwassersysteme,
Frostschutzmittelzusatz bis 50%.
helistill-Separator, tangentiale
Dynamik beim Separieren, rostfrei in
stroemungsberuhigter Abscheidekammer.
exzentrisch tangentiell angeordneter
Entschlammungshahn, optimierte,
tangentiale Durchspuelung.
waagerechter Einbau, Innengewinde bzw.
Klemmringanschluss (22 mm).
Max. zul. Druck 10 bar
Min. zul. Druck 0 bar
Max. zul. Temperatur 110 C
Min. zul. Temperatur -10 C
Nenndurchfluss 5 m&sup3/h
Druckverlust bei VD 0.014 bar
Anschluss G 1 1/2
Hoehe 210 mm
Hoehe1 187 mm
Hoehe2 88 mm
Laenge 88 mm
Gewicht leer 1.4 kg

Fabrikat: IMI Pneumatex

Art.-Nr. 7892140
Menge: 1,000 Stck
