# Leistungsverzeichnis
Leistungsbeschreibung (GAEB 90, DA81)
Währung: EUR

## Leistungsverzeichnis
Datum: 19.11.21

**1 PNEUMATEX Abscheider Zeparo ZUKM 40**
Pneumatex Abscheider ZUKM 40, Ausfuehrung Kombi fuer
Mikroblasen und Schlammpartikel, mit
Magnetwirkung, Bauart Universal,
Messing, Heiz-, Solar- und
Kuehlwassersysteme,
Frostschutzmittelzusatz bis 50%.
helistill-Separator, tangentiale
Dynamik beim Separieren, rostfrei in
stroemungsberuhigter Abscheidekammer.
leakfree-Schnellentluefter, stabile
Schwimmerfuehrung in einer
stroemungsberuhigten Kammer,
schmutzgeschuetztes Praezisionsventil
und Notverschlussschraube mit
Signalfunktion. exzentrisch
tangentiell angeordneter
Entschlammungshahn, optimierte,
tangentiale Durchspuelung, Magnetstab
in Tauchhuelse, zur Steigerung der
Magnetitaufnahme. waagerechter Einbau,
Innengewinde bzw. Klemmringanschluss
(22 mm).
Max. zul. Druck 10 bar
Min. zul. Druck 0 bar
Max. zul. Temperatur 110 C
Min. zul. Temperatur -10 C
Nenndurchfluss 5 m&sup3/h
Druckverlust bei VD 0.014 bar
Anschluss G 1 1/2
Hoehe 350 mm
Hoehe1 240 mm
Hoehe2 235 mm
Laenge 88 mm
Gewicht leer 2.0 kg

Fabrikat: IMI Pneumatex

Art.-Nr. 7894240
Menge: 1,000 Stck
