# Leistungsverzeichnis
Leistungsbeschreibung (GAEB 90, DA81)
Währung: EUR

## Leistungsverzeichnis
Datum: 19.11.21

**1 PNEUMATEX Zwischengefäß DG 300.10**
Pneumatex Zwischengefaess DG 300.10, Heiz-, Solar- und
Kuehlwassersysteme. Stahl,
geschweisst, Farbe Beryllium. Schutz
vor unzulaessiger Temperatur in
Ausdehnungsgefaessen, Fuesse fuer
stehende Montage zwei
Flanschoeffnungen fuer innere
Pruefungen. CE-baumustergeprueft nach
PED2014/68/EU.
Nennvolumen 300  Liter
Max. zul. Druck 10 bar
Min. zul. Druck 0 bar
Max. zul. Temperatur 180 C
Min. zul. Temperatur -10 C
Anschluss 2xDN 50 PN 16
Durchmesser 500 mm
Hoehe 1965 mm
Gewicht leer 170 kg

Fabrikat: IMI Pneumatex

Art.-Nr. 7142008
Menge: 1,000 Stck
