# Leistungsverzeichnis
Leistungsbeschreibung (GAEB 90, DA81)
Währung: EUR

## Leistungsverzeichnis
Datum: 19.11.21

**1 TA Differenzdruck/Durchflussregl DKH 512 DN 15/20, 100kPa, qmax. 1,8 m3/h**
TA Differenzdruckregler DKH 512
Kompakter Durchfluss- und Differenzdruckregler für
Fernwärmestationen, Zentralheizungs- und Kälteanlagen
und Anlagen mit variabler Durchflussmenge. Durch
elektrophoretische Beschichtung des Spärogussgehäuses
EN-GJS-400 gegen Korrosion geschützt. Mit Innengewinde
G 1. Kapillarrohr (D:6) 1200 mm mit Druckkupplung 1/4
enthalten. Flansche (optional) gemäß EN-1092-2:1997,
Typ 16. Mit 2 Inlineventilen zur minimalen
Geräuschentwicklung. Membranen und Dichtungen aus EPDM.
Schließt bei zunehmendem Durchfluss oder
Differenzdruck. Manuelle Absperrfunktion. Max.
Differenzdruck 1600 kPa = 16 bar.
Differenzdruck fest eingestellt auf 100 kPa.
Betriebstemperatur
-10 Grd. C bis +150 Grd. C. Nenndruck PN 25.
Druckabfall in der Drossel: 40 kPa
qmax-Wert: 1,8 m3/h
Fabrikat: IMI TA
Ausführung: DN 15/20

Art.-Nr. 52758520
Menge: 1,000 Stck
