# Leistungsverzeichnis
Leistungsbeschreibung (GAEB 90, DA81)
Währung: EUR

## Leistungsverzeichnis
Datum: 19.11.21

**1 TA Messblende MDFO PN 16 Ausführung DN 40**
TA Messblende MDFO
Durchflussmessblende mit selbstdichtenden Messnippeln
für Heiz- und Kühlanlagen und
Trinkwasserleitungssystem.
Feste Messblende aus nichtrostendem, austenitischem
Chrom-Nickel-Molybdän-Edelstahl (Werkstoffnr.1.4436
gemäß EN 10028-7 oder EN 10272 (BS 970 316/S16)
Messnippel aus korrosions- beständigem,
entzinkungsfreiem AMETAL-C, Dichtung (Messnippel) aus
EPDM.
Betriebstemperatur
-20 Grd. C bis +120 Grd. C. Nenndruck PN 16.
Fabrikat: IMI TA
Ausführung: DN 40
Durchmesser: 94 mm

Art.-Nr. 52176940
Menge: 1,000 Stck
